# Tarjeta de comunicación RS232 para centrales analógicas AD300C de Advantronic

- Propiedad del archivo: CONSTRUNARIO
- Formato: FIEBDC-3/2012
- Programa: Construnario Versión 3.51
- Fecha de los precios: 25/10/2022
- Divisa: EUR

**92023320** u Tarjeta de comunicación RS232 para centrales analógicas AD300C de Advantronic
Tarjeta de comunicación RS232 para centrales analógicas AD300C. Permiten la conexión de dispositivos que precisen este tipo de puerto (Transmisores telefónicos, periféricos…)
