# Tarjeta de comunicación 2 x RS485 para centrales analógicas AD300C de Advantronic

- Propiedad del archivo: CONSTRUNARIO
- Formato: FIEBDC-3/2012
- Programa: Construnario Versión 3.51
- Fecha de los precios: 25/10/2022
- Divisa: EUR

**92023851** u Tarjeta de comunicación 2 x RS485 para centrales analógicas AD300C de Advantronic
Tarjeta de comunicación 2 x RS485 para centrales analógicas AD300C. Permiten la conexión de hasta 32 equipos (centrales o repetidores) en red cerrada.
