# Programador de direcciones para todos los dispositivos analógicos y direccionables de Advantronic

- Propiedad del archivo: CONSTRUNARIO
- Formato: FIEBDC-3/2012
- Programa: Construnario Versión 3.51
- Fecha de los precios: 25/10/2022
- Divisa: EUR

**92024910** u Programador de direcciones para todos los dispositivos analógicos y direccionables de Advantronic
Programador de direcciones para todos los dispositivos analógicos y direccionables de Advantronic. Permite la selección y visualización de la dirección del dispositivo, visualización de versión de firmware y año de fabricación, selección de uso como termovelociétrico o alta temperatura del detector de calor analógico, modificar número de direcciones que ocupan los multimódulos... Dimensiones 88 x 88 x 61 mm.
