# Módulo de 8 relés libres de tensión, referencia AV08RC de Advantronic

- Propiedad del archivo: CONSTRUNARIO
- Formato: FIEBDC-3/2012
- Programa: Construnario Versión 3.51
- Fecha de los precios: 25/10/2022
- Divisa: EUR

**92030080** u Módulo de 8 relés libres de tensión, referencia AV08RC de Advantronic.
Módulo de 8 relés libres de tensión C,NA,NC para conexión a centrales convencionales AD100C. Cada relé se asocia a cada una de las zonas existentes en la central.
