# Tarjeta de comunicación TCP/IP, referencia AD1ETH de Advantronic. Para centrales convencionales AD100C

- Propiedad del archivo: CONSTRUNARIO
- Formato: FIEBDC-3/2012
- Programa: Construnario Versión 3.51
- Fecha de los precios: 25/10/2022
- Divisa: EUR

**92031000** u Tarjeta de comunicación TCP/IP, referencia AD1ETH de Advantronic. Para centrales convencionales AD100C
Tarjeta de comunicación TCP/IP para centrales convencionales AD100C .Permite conexión remota con las centrales.
