# Cable, referencia AD100CAB de Advantronic. Para conexión local a PC del puerto TTL de centrales convencionales AD100C

- Propiedad del archivo: CONSTRUNARIO
- Formato: FIEBDC-3/2012
- Programa: Construnario Versión 3.51
- Fecha de los precios: 25/10/2022
- Divisa: EUR

**92039990** u Cable, referencia AD100CAB de Advantronic. Para conexión local a PC del puerto TTL de centrales convencionales AD100C
Cable para conexión local a PC del puerto TTL de centrales convencionales AD100C.
