# Licencia ARQUERO de ampliación de 4 lazos de software gráfico de centrales analógicas AD600C y AD300C de Advantronic

- Propiedad del archivo: CONSTRUNARIO
- Formato: FIEBDC-3/2012
- Programa: Construnario Versión 3.51
- Fecha de los precios: 25/10/2022
- Divisa: EUR

**92510010** u Licencia ARQUERO de ampliación de 4 lazos de software gráfico de centrales analógicas AD600C y AD300C de Advantronic
Licencia ARQUERO de ampliación de 4 lazos de software gráfico de centrales analógicas AD600C y AD300C. Permite el control, monitorización y gestión de la instalación de detección de incendio en entorno gráfico (PC).
