# Licencia MODBUS para una central analógica AD602C de Advantronic

- Propiedad del archivo: CONSTRUNARIO
- Formato: FIEBDC-3/2012
- Programa: Construnario Versión 3.51
- Fecha de los precios: 25/10/2022
- Divisa: EUR

**92510100** u Licencia MODBUS para una central analógica AD602C de Advantronic.
Licencia MODBUS para una central analógica AD602C. Se suministra mediante código de activación que deberá introducirse en la central.
