# Pulsador de alarma convencional, referencia PA50 de Advantronic. Rojo

- Propiedad del archivo: CONSTRUNARIO
- Formato: FIEBDC-3/2012
- Programa: Construnario VersiĆ³n 3.51
- Fecha de los precios: 25/10/2022
- Divisa: EUR

**93000500** u Pulsador de alarma convencional, referencia PA50 de Advantronic. Rojo
Pulsador de alarma convencional para uso interior de color rojo. Incluye llave de rearme. Montaje de superficie. Incluye resistencia de 75 Ohm. Dimensiones 98 x 98 x 48 mm. Certificado EN54-11.
