# Pulsador de alarma convencional, referencia R6847L de Advantronic. Rojo. Rearmable

- Propiedad del archivo: CONSTRUNARIO
- Formato: FIEBDC-3/2012
- Programa: Construnario VersiĆ³n 3.51
- Fecha de los precios: 25/10/2022
- Divisa: EUR

**93004000** u Pulsador de alarma convencional, referencia R6847L de Advantronic. Rojo. Rearmable
Pulsador de alarma convencional para uso interior de color rojo y rearmable. Incluye llave de rearme. Montaje de superficie. Posibilidad de conexionado con led indicador o resistencia 470 Ohm o resistencia 680 Ohm. Dimensiones 88 x 87x 55 mm. Certificado EN54-11.
