# Pulsador de disparo de extinción rearmable, referencia PA51 de Advantronic. Uso interior. Amarillo

- Propiedad del archivo: CONSTRUNARIO
- Formato: FIEBDC-3/2012
- Programa: Construnario Versión 3.51
- Fecha de los precios: 25/10/2022
- Divisa: EUR

**93010510** u Pulsador de disparo de extinción rearmable, referencia PA51 de Advantronic. Uso interior. Amarillo
Pulsador de disparo de extinción rearmable para uso interior de color amarillo. Incluye llave de rearme y tapa de protección. Contacto C,NC,NA. Dimensiones 98 x 98 x 48 mm.
