# Pulsador de evacuación rearmable, referencia PA53 de Advantronic. Verde

- Propiedad del archivo: CONSTRUNARIO
- Formato: FIEBDC-3/2012
- Programa: Construnario Versión 3.51
- Fecha de los precios: 25/10/2022
- Divisa: EUR

**93010530** u Pulsador de evacuación rearmable, referencia PA53 de Advantronic. Verde
Pulsador de evacuación rearmable para uso interior de color verde. Incluye llave de rearme y tapa de protección. Contacto C,NC,NA. Dimensiones 98 x 98 x 48 mm.
