# Carcasa de protección IP65, referencia WHCP BBC de Advantronic. Para pulsadores AV411AL y R6847L

- Propiedad del archivo: CONSTRUNARIO
- Formato: FIEBDC-3/2012
- Programa: Construnario Versión 3.51
- Fecha de los precios: 25/10/2022
- Divisa: EUR

**93020110** u Carcasa de protección IP65, referencia WHCP BBC de Advantronic. Para pulsadores AV411AL y R6847L
Carcasa de protección IP65 para montaje exterior del pulsador direccionable AV411AL y convencional R6847L que proporciona protección mecánica y ambiental al pulsador. Dimensiones 190 x 119 x 80 mm.
