# Carcasa de protección IP65, referencia WHCP BBC/S de Advantronic. Para pulsadores AV411AL y R6847L. Con alarma sonora

- Propiedad del archivo: CONSTRUNARIO
- Formato: FIEBDC-3/2012
- Programa: Construnario Versión 3.51
- Fecha de los precios: 25/10/2022
- Divisa: EUR

**93020130** u Carcasa de protección IP65, referencia WHCP BBC/S de Advantronic. Para pulsadores AV411AL y R6847L. Con alarma sonora
Carcasa de protección IP65 con alarma sonora de apertura para montaje exterior del pulsador direccionable AV411AL y convencional R6847L que proporciona protección mecánica y ambiental al pulsador. Nivel de alarma tamper 90 dB. Dimensiones 190 x 119 x 80 mm.
