# Pulsador de paro de extinción rearmable, referencia PA52 de Advantronic. Uso interior. Azul

- Propiedad del archivo: CONSTRUNARIO
- Formato: FIEBDC-3/2012
- Programa: Construnario Versión 3.51
- Fecha de los precios: 25/10/2022
- Divisa: EUR

**93020520** u Pulsador de paro de extinción rearmable, referencia PA52 de Advantronic. Uso interior. Azul
Pulsador de paro de extinción rearmable para uso interior de color azul. Incluye llave de rearme y tapa de protección. Contacto C,NC,NA. Dimensiones 98 x 98 x 48 mm.
