# Tapa de protección de plástico, referencia PAT59 de Advantronic

- Propiedad del archivo: CONSTRUNARIO
- Formato: FIEBDC-3/2012
- Programa: Construnario Versión 3.51
- Fecha de los precios: 25/10/2022
- Divisa: EUR

**93020590** u Tapa de protección de plástico, referencia PAT59 de Advantronic
Tapa protección de plástico para pulsadores PA50.
