# Tapa de protección, referencia SFT304 de Advantronic. Para pulsadores direccionables AV411AL, AV411ALE y convencionales R6847L

- Propiedad del archivo: CONSTRUNARIO
- Formato: FIEBDC-3/2012
- Programa: Construnario Versión 3.51
- Fecha de los precios: 25/10/2022
- Divisa: EUR

**93024000_2** u Tapa de protección, referencia SFT304 de Advantronic. Para pulsadores direccionables AV411AL, AV411ALE y convencionales R6847L
Tapa de protección para pulsadores direccionables AV411AL, AV411ALE y convencionales R6847L.
