# Suplemento para empotrar pulsador, referencia CALL194 de Advantronic. Para los pulsadores direccional AV411AL y convencional R6847L

- Propiedad del archivo: CONSTRUNARIO
- Formato: FIEBDC-3/2012
- Programa: Construnario VersiĆ³n 3.51
- Fecha de los precios: 25/10/2022
- Divisa: EUR

**93024010** u Suplemento para empotrar pulsador, referencia CALL194 de Advantronic. Para los pulsadores direccional AV411AL y convencional R6847L
Suplemento para empotrar pulsador direccionable AV411AL y convencional R6847L.
