# Sirena de alarma de interior, referencia SA51 de Advantronic. Rojo

- Propiedad del archivo: CONSTRUNARIO
- Formato: FIEBDC-3/2012
- Programa: Construnario Versión 3.51
- Fecha de los precios: 25/10/2022
- Divisa: EUR

**93200510** u Sirena de alarma de interior, referencia SA51 de Advantronic. Rojo
Sirena de alarma de interior color rojo. 3 tonos seleccionables. Alimentación a 24Vcc, consumo 12,5 mA. Potencia acústica 82,5 dB. Dimensiones: 65 x 90 mm. Certificado EN54-3.
