# Sirena de alarma de interior, referencia SA52 de Advantronic. Rojo. Con flash

- Propiedad del archivo: CONSTRUNARIO
- Formato: FIEBDC-3/2012
- Programa: Construnario Versión 3.51
- Fecha de los precios: 25/10/2022
- Divisa: EUR

**93200520** u Sirena de alarma de interior, referencia SA52 de Advantronic. Rojo. Con flash
Sirena de alarma de interior color rojo con flash. 32 tonos seleccionables. Alimentación a 24Vcc, consumo: 8 a 36 mA según tono. Potencia acústica entre 78 y 116 dB según tono seleccionado. Dimensiones: 85 x 75 mm. Certificado EN54-3.
