# Sirena de alarma IP65, referencia CWS100 de Advantronic. Color rojo

- Propiedad del archivo: CONSTRUNARIO
- Formato: FIEBDC-3/2012
- Programa: Construnario Versión 3.51
- Fecha de los precios: 25/10/2022
- Divisa: EUR

**93201120** u Sirena de alarma IP65, referencia CWS100 de Advantronic. Color rojo
Sirena de alarma IP65 color rojo. Selección mediante switch de 32 tonos y 4 niveles de volumen. Insertando en su interior el módulo ALWSMOD se alimenta directamente de lazo. Potencia acústica 100 dB (según nivel de tono seleccionado). Dimensiones 126 x 132 x 92 mm. El conjunto sirena más módulo está certificado EN54-3.
