# Sirena/VAD de alarma, referencia CWS100AV de Advantronic. Color rojo, IP65

- Propiedad del archivo: CONSTRUNARIO
- Formato: FIEBDC-3/2012
- Programa: Construnario Versión 3.51
- Fecha de los precios: 25/10/2022
- Divisa: EUR

**93201130** u Sirena/VAD de alarma, referencia CWS100AV de Advantronic. Color rojo, IP65
Sirena/VAD de alarma color rojo IP65. Selección mediante switch de 32 tonos y 4 niveles de volumen. Insertando en su interior el módulo ALWSMOD se alimenta directamente de lazo. Potencia acústica 100 dB (según nivel de volumen seleccionado). Cobertura: W2,5-7. Dimensiones 126 x 132 x 92 mm. El conjunto sirena más módulo está certificado EN54-3 y EN54-23.
