# Señalizador óptico convencional de techo, referencia CBE1002 de Advantronic. Base BA400 no incluida

- Propiedad del archivo: CONSTRUNARIO
- Formato: FIEBDC-3/2012
- Programa: Construnario Versión 3.51
- Fecha de los precios: 25/10/2022
- Divisa: EUR

**93400910** u Señalizador óptico convencional de techo, referencia CBE1002 de Advantronic. Base BA400 no incluida
Señalizador óptico convencional de techo sobre base BA400 (no incluida). Precisa alimentación entre 15 Vcc y 40 Vcc y consume 10 mA (24 Vcc). Cobertura C3-7,5. Color blanco. Dimensiones 110 x 50 mm. Certificado EN 54-23.
