# Rótulo "EXTINCIÓN DISPARADA", referencia RA95B de Advantronic. Con señalización óptico-acústica. Caja policarbonato IP65

- Propiedad del archivo: CONSTRUNARIO
- Formato: FIEBDC-3/2012
- Programa: Construnario Versión 3.51
- Fecha de los precios: 25/10/2022
- Divisa: EUR

**93600960** u Rótulo "EXTINCIÓN DISPARADA", referencia RA95B de Advantronic. Con señalización óptico-acústica. Caja policarbonato IP65
Rótulo "EXTINCIÓN DISPARADA" con señalización óptico acústica. Precisa alimentación 24 Vcc. Iluminación mediante LEDs. Consumo 70 mA. Caja de policarbonato IP65. Dimensiones 310 x 120 x 55 mm.
