# Retenedor electromagnético 50 kg, referencia S20050_01 de Advantronic. Color blanco

- Propiedad del archivo: CONSTRUNARIO
- Formato: FIEBDC-3/2012
- Programa: Construnario Versión 3.51
- Fecha de los precios: 25/10/2022
- Divisa: EUR

**93800600** u Retenedor electromagnético 50 kg, referencia S20050_01 de Advantronic. Color blanco
Retenedor electromagnético 50 kg montado en caja plástica color blanca con pulsador de desbloqueo. Montaje en superficie. Precisa alimentación 24Vcc. Consumo 60 mA. Incluye placa de retención con rótula. Dimensiones: 110 x 85 x 38 mm. Certificado EN 1155.
