# Retenedor electromagnético 100 kg, referencia S30110_01 de Advantronic. Montaje suelo/pared

- Propiedad del archivo: CONSTRUNARIO
- Formato: FIEBDC-3/2012
- Programa: Construnario Versión 3.51
- Fecha de los precios: 25/10/2022
- Divisa: EUR

**93800630** u Retenedor electromagnético 100 kg, referencia S30110_01 de Advantronic. Montaje suelo/pared
Retenedor electromagnético 100 kg para montaje en suelo/pared con pulsador de desbloqueo. Soporte ajustable y abatible a 175mm con 180º y 150mm con 90º. Fuerza de retención: 400N. Precisa alimentación 24Vcc. Consumo 67mA. Incluye placa de retención con rótula. Dimensiones 90x80x150 mm. con 90º o 90 x 80 x 175 mm. con 180º. Certificado EN 1155.
