# Tubo prolongador, referencia S3 de Advantronic. Para retenedores suelo/pared

- Propiedad del archivo: CONSTRUNARIO
- Formato: FIEBDC-3/2012
- Programa: Construnario VersiĆ³n 3.51
- Fecha de los precios: 25/10/2022
- Divisa: EUR

**93800640** u Tubo prolongador, referencia S3 de Advantronic. Para retenedores suelo/pared
Tubo prolongador para retenedores suelo/pared.
