# Fuente de alimentación de 24 Vcc - 1,5 A, referencia BF56024 de Advantronic. Con cargador de baterías. Precisa 2 baterías 12 Vcc 2 Ah no incluidas

- Propiedad del archivo: CONSTRUNARIO
- Formato: FIEBDC-3/2012
- Programa: Construnario Versión 3.51
- Fecha de los precios: 25/10/2022
- Divisa: EUR

**94200010** u Fuente de alimentación de 24 Vcc - 1,5 A, referencia BF56024 de Advantronic. Con cargador de baterías. Precisa 2 baterías 12 Vcc 2 Ah no incluidas
Fuente de alimentación de 24 Vcc - 1,5 A con cargador de baterías. Dispone de 1 salida 24 Vcc y de 1 salida de relé. Precisa 2 baterías 12 Vcc 2 Ah no incluidas. Dimensiones: 380 x 235 x 96 mm. Certificada EN54-4.
