# Fuente de alimentación de 24 Vcc - 3 A, referencia FAAD100 de Advantronic. Con cargador de baterías. Precisa 2 baterías 12 Vcc 7 Ah no incluidas

- Propiedad del archivo: CONSTRUNARIO
- Formato: FIEBDC-3/2012
- Programa: Construnario Versión 3.51
- Fecha de los precios: 25/10/2022
- Divisa: EUR

**94201000** u Fuente de alimentación de 24 Vcc - 3 A, referencia FAAD100 de Advantronic. Con cargador de baterías. Precisa 2 baterías 12 Vcc 7 Ah no incluidas
Fuente de alimentación de 24 Vcc - 3 A con cargador de baterías.. Dispone de 2 salidas 24 Vcc limitadas electrónicamente y 2 salidas de relé para señalización de averías. Compensación de temperatura. Precisa 2 baterías 12 Vcc 7 Ah no incluidas. Dimensiones: 320 x 320 x 85 mm. Certificada EN54-4.
