# Fuente de alimentación de 24 Vcc - 5 A, referencia TUL500EN de Advantronic. Con cargador de baterías. Precisa 2 baterías de capacidad hasta 18 Ah no incluidas

- Propiedad del archivo: CONSTRUNARIO
- Formato: FIEBDC-3/2012
- Programa: Construnario Versión 3.51
- Fecha de los precios: 25/10/2022
- Divisa: EUR

**94205000** u Fuente de alimentación de 24 Vcc - 5 A, referencia TUL500EN de Advantronic. Con cargador de baterías. Precisa 2 baterías de capacidad hasta 18 Ah no incluidas
Fuente de alimentación DE 24 Vcc - 5 A con cargador de baterías. Dispone de 3 salidas 24 Vcc limitadas electrónicamente y de 1 salida de relé para señalización de averías. Precisa 2 baterías de capacidad hasta 18 Ah no incluidas. Dimensiones: 373 x 310 x 175 mm. Certificada EN54-4 y EN12101-10.
