# Rollo de 100 m. de cable trenzado de 4 x 1,5 mm², referencia CAB1 de Advantronic. Rojo/negro

- Propiedad del archivo: CONSTRUNARIO
- Formato: FIEBDC-3/2012
- Programa: Construnario Versión 3.51
- Fecha de los precios: 25/10/2022
- Divisa: EUR

**94600040** u Rollo de 100 m. de cable trenzado de 4 x 1,5 mm², referencia CAB1 de Advantronic. Rojo/negro
Rollo de 100 m. de cable trenzado y apantallado de 4 x 1,5 mm² (2x(2x1,5)) de baja capacidad y libre de halógenos.
