# Rollo de 100 m. de cable trenzado y apantallado de 2 x 1,5 mm², referencia CAB6 de Advantronic. Rojo/negro. RF90

- Propiedad del archivo: CONSTRUNARIO
- Formato: FIEBDC-3/2012
- Programa: Construnario Versión 3.51
- Fecha de los precios: 25/10/2022
- Divisa: EUR

**94600060** u Rollo de 100 m. de cable trenzado y apantallado de 2 x 1,5 mm², referencia CAB6 de Advantronic. Rojo/negro. RF90
Rollo de 100 m. de cable trenzado y apantallado de 2 x 1,5 mm² rojo negro de baja capacidad y libre de halógenos y resistente al fuego RF90.
