# Central de detección y extinción, referencia XT de Advantronic. 3 zonas de detección, 1 salida de extinción

- Propiedad del archivo: CONSTRUNARIO
- Formato: FIEBDC-3/2012
- Programa: Construnario Versión 3.51
- Fecha de los precios: 25/10/2022
- Divisa: EUR

**98000100** u Central de detección y extinción, referencia XT de Advantronic. 3 zonas de detección, 1 salida de extinción
Central de detección y extinción con 3 zonas de detección y 1 salida de extinción . Dispone de 1 salida para la extinción y 1 salida para la activación del letrero, entradas de pulsadores de disparo y paro, 2 salidas de sirenas. Retardo del disparo de extinción configurable. Modo de funcionamiento manual o automático. Certificados EN12094/1, EN54-2, EN54-4. Precisa de 2 baterías24 Vcc 7 Ah (no incluidas). Dimensiones: 385 x 310 x 90 mm.
