# Caja NEMA-4X/IP66, referencia EN534 de Advantronic

- Propiedad del archivo: CONSTRUNARIO
- Formato: FIEBDC-3/2012
- Programa: Construnario VersiĆ³n 3.51
- Fecha de los precios: 25/10/2022
- Divisa: EUR

**EN534** u Caja NEMA-4X/IP66, referencia EN534 de Advantronic
Caja NEMA-4X/IP66
