# Cable tipo XLT, referencia PHSC-135-XLT de Advantronic. 135ºF / 57ºC

- Propiedad del archivo: CONSTRUNARIO
- Formato: FIEBDC-3/2012
- Programa: Construnario Versión 3.51
- Fecha de los precios: 25/10/2022
- Divisa: EUR

**PHSC-135-XLT** m Cable tipo XLT, referencia PHSC-135-XLT de Advantronic. 135ºF / 57ºC
Cobertura polímero de vinilo. Preparado para resistir la humedad a baja temperatura, proporcionando un excelente funcionamiento . Idóneo para aplicaciones en cámaras figroríficas. Pedido mínimo 100 m.
