# Cable tipo EPC, referencia PHSC-190-EPC-M de Advantronic. 190ºF / 88ºC

- Propiedad del archivo: CONSTRUNARIO
- Formato: FIEBDC-3/2012
- Programa: Construnario Versión 3.51
- Fecha de los precios: 25/10/2022
- Divisa: EUR

**PHSC-190-EPC-M** m Cable tipo EPC, referencia PHSC-190-EPC-M de Advantronic. 190ºF / 88ºC
Cobertura exterior vinilo. Idóneo para aplicaciones generales. Resistente al polvo, humedad, suciedad y agresivos químico comunes. Pedido mínimo 152 m.
