# Cable tipo XCR, referencia PHSC-280-XCR-M de Advantronic. 280ºF / 138ºC

- Propiedad del archivo: CONSTRUNARIO
- Formato: FIEBDC-3/2012
- Programa: Construnario Versión 3.51
- Fecha de los precios: 25/10/2022
- Divisa: EUR

**PHSC-280-XCR-M** m Cable tipo XCR, referencia PHSC-280-XCR-M de Advantronic. 280ºF / 138ºC
Cobertura exterior fluoropolímero, muy resistente a la abrasión y altas temperaturas. Idóneo para aplicaciones en ambientes muy agresivos. Resistente a la intemperie. Pedido mínimo 152 m.
