# Cable tipo EPC, referencia PHSC-356-EPC de Advantronic. 356ºF / 180ºC

- Propiedad del archivo: CONSTRUNARIO
- Formato: FIEBDC-3/2012
- Programa: Construnario Versión 3.51
- Fecha de los precios: 25/10/2022
- Divisa: EUR

**PHSC-356-EPC** m Cable tipo EPC, referencia PHSC-356-EPC de Advantronic. 356ºF / 180ºC
Cobertura exterior vinilo. Idóneo para aplicaciones generales. Resistente al polvo, humedad, suciedad y agresivos químico comunes. Pedido mínimo 100 m.
