# Módulo interfaz para detector PHSC con pantalla LCD, referencia PIM530 de Advantronic

- Propiedad del archivo: CONSTRUNARIO
- Formato: FIEBDC-3/2012
- Programa: Construnario Versión 3.51
- Fecha de los precios: 25/10/2022
- Divisa: EUR

**PIM530** u Módulo interfaz para detector PHSC con pantalla LCD, referencia PIM530 de Advantronic
Módulo interfaz para detector PHSC con pantalla LCD y botones de navegación. Alcance 1 zona hasta 2.000 m. Pantala LCD 4x20 retroiluminada. Salidas MODBUS, 4-20 mA, relés alarma y avería. Localizador de punto de alarma. Certificado UL y FM.
