# Base con sirena y flash, referencia AVW413AL de Advantronic. Para detectores de la serie 400

- Propiedad del archivo: CONSTRUNARIO
- Formato: FIEBDC-3/2012
- Programa: Construnario Versión 3.51
- Fecha de los precios: 25/10/2022
- Divisa: EUR

**SGRBS100-AVL** u Base con sirena y flash, referencia AVW413AL de Advantronic. Para detectores de la serie 400
Base con sirena y flash para detectores wireless de la serie 400 de Advantronic. Equipado con dos baterías de litio supervisadas. Frecuencia de trabajo de 868MHz. Duración de baterías de hasta 5 años (en condiciones óptimas de configuración). Alcance en campo abierto hasta 150 metros. Potencia acústica 90dB (según nivel de volumen seleccionado). Dimensiones: Ø142 x 66 mm. Certificado EN54-3 y EN54-25.
