# Base con sirena, referencia AVW412AL de Advantronic. Para detectores de la serie 400

- Propiedad del archivo: CONSTRUNARIO
- Formato: FIEBDC-3/2012
- Programa: Construnario Versión 3.51
- Fecha de los precios: 25/10/2022
- Divisa: EUR

**SGRBS100L** u Base con sirena, referencia AVW412AL de Advantronic. Para detectores de la serie 400
Base con sirena para detectores wireless de la serie 400 de Advantronic. Equipado con dos baterías de litio supervisadas. Frecuencia de trabajo de 868MHz. Duración de baterías de hasta 5 años (en condiciones óptimas de configuración). Alcance en campo abierto hasta 150 metros. Potencia acústica 90dB (según nivel de volumen seleccionado). Dimensiones: Ø116 x 51 mm. Certificado EN54-3 y EN54-25.
