# Trasmisor GPRS y TCP IP a CRA, referencia 92020020 de Advantronic

- Propiedad del archivo: CONSTRUNARIO
- Formato: FIEBDC-3/2012
- Programa: Construnario Versión 3.51
- Fecha de los precios: 25/10/2022
- Divisa: EUR

**92020020** u Trasmisor GPRS y TCP IP a CRA, referencia 92020020 de Advantronic
Trasmisor GPRS y TCP IP a CRA. Protocolo Contact ID para transmitir los eventos de alarma y avería. Compatible con la gama de centrales analógicas serie 300. Precisa tarjeta RS232 modelo AD332 y alimentación a 24Vcc. Dimensiones 130 x 175 x 75 mm. Certificado EN 54-21. Precio a consultar
