# Trasmisor GPRS y TCP IP a CRI de Advantronic

- Propiedad del archivo: CONSTRUNARIO
- Formato: FIEBDC-3/2012
- Programa: Construnario Versión 3.51
- Fecha de los precios: 25/10/2022
- Divisa: EUR

**92030010** u Trasmisor GPRS y TCP IP a CRI de Advantronic
Trasmisor telefónico GPRS/IP para conexión a CRI. Protocolo Contact ID para transmitir los eventos de alarma y avería. Dispone de 16 entradas y 4 salidas programables. Permite transmisión de SMS o emails personalizados y visualización de estado a través de app. Compatible con la gama de centrales convencionales AD100C. Precisa alimentación a 24Vcc. Dimensiones 98 x 62 x 30 mm. Certificado EN 54-21.
