# Sirena de alarma de exterior, referencia SA53_1 (DOGE FL) de Advantronic. Con flash. Bitonal

- Propiedad del archivo: CONSTRUNARIO
- Formato: FIEBDC-3/2012
- Programa: Construnario Versión 3.51
- Fecha de los precios: 25/10/2022
- Divisa: EUR

**93200531** u Sirena de alarma de exterior, referencia SA53_1 (DOGE FL) de Advantronic. Con flash. Bitonal
Sirena de alarma con flash de exterior bitonal. Alimentación a 24Vcc, consumo: 100 a 400 mA dependiendo del tono seleccionado. Potencia acústica máxima 101 dB. Para uso en exteriores IP44. Color rojo rotulado “FUEGO”. Dimensiones 322 x 215 x 102 mm. EN54-3.
