# Magnetotérmico, Acti9 iC60N, 2P, 25 A, B curva, 6000 A (IEC 60898-1), 10 kA (IEC 60947-2) de Schneider

- Propiedad del archivo: CONSTRUNARIO
- Formato: FIEBDC-3/2012
- Programa: Construnario Versión 3.51
- Fecha de los precios: 24/01/2024
- Divisa: EUR

**A9F78225SCH** Magnetotérmico, Acti9 iC60N, 2P, 25 A, B curva, 6000 A (IEC 60898-1), 10 kA (IEC 60947-2) de Schneider
Magnetotérmico, Acti9 iC60N, 2P, 25 A, B curva, 6000 A (IEC 60898-1), 10 kA (IEC 60947-2) de SCHNEIDER. Características Técnicas Principal: - Gama: Acti 9 - Nombre del producto: Acti 9 iC60 - Gama de producto: iC60 - Interruptor seccionador: interruptor automático en miniatura - Nombre corto del dispositivo: iC60N - Aplicación del dispositivo: distribución - Número de polos: 2P - Número de polos protegidos: 2 - Código de curva: B - Tipo de red: CC;CA - Frecuencia de red: 50/60 Hz - Tecnología de unidad de disparo: térmico-magnético Complementario: - Límite de enlace magnético: 4 x In +/- 20 % - Señalizaciones en local: indicador de disparo - Tipo de control: maneta - Indicador de posición del contacto: sí - Tipo de montaje: fijo - Soporte de montaje: Carril DIN - Pasos de 9 mm: 4 - Peso del producto: 0.25 kg - Altura: 85 mm - Anchura: 36 mm - Profundidad: 78.5 mm - Protección contra fugas a tierra: bloque independiente - Durabilidad mecánica: 20000 ciclos - Código de compatibilidad: iC60 - Segmento de mercado: pequeños comercios Entorno: - Categoría de sobretensión: IV - Temperatura ambiente de funcionamiento: -35-70 °C - Temperatura ambiente de almacenamiento: -40-85 °C - Normas: IEC 60898-1;IEC 60947-2;EN 60947-2;EN 60898-1 - Altitud máxima de funcionamiento: 0 ... 2000 m
