# Interruptor NSXm 16kA TM160D 3P Elink de Schneider

- Propiedad del archivo: CONSTRUNARIO
- Formato: FIEBDC-3/2012
- Programa: Construnario Versión 3.51
- Fecha de los precios: 24/01/2024
- Divisa: EUR

**LV426109SCH** Interruptor NSXm 16kA TM160D 3P Elink de Schneider
Interruptor NSXm 16kA TM160D 3P Elink de SCHNEIDER. Características Técnicas Principal: - Gama: Compact - Nombre del producto: Compact NSXm - Gama de producto: Compact NSXm - Interruptor seccionador: interruptor automático - Nombre corto del dispositivo: NSXm 160E - Aplicación del dispositivo: distribución;protección - Número de polos: 3P - Descripción de polos protegidos: 3R - Tipo de red: CA - Frecuencia de red: 50/60 Hz - Categoría de empleo: categoría A - Unidad de control: TM-D - Tecnología de unidad de disparo: térmico-magnético - Funciones de protección de unidad de control: LI Complementario: - Tipo de control: maneta - Long-time pick-up adjustment type Ir (thermal protection): ajustable - Tipo de montaje: mediante tornillos;ajustable en clip - [Ir] long-time protection pick-up adjustment range: 0,7...1 x In - Soporte de montaje: placa;Carril DIN - Peso del producto: 1.06 kg - Altura: 137 mm - Short-time protection delay adjustment type tsd: fijo - Anchura: 81 mm - Profundidad: 80 mm - Protección contra fugas a tierra: sin - Durabilidad mecánica: 20000 ciclos Entorno: - Temperatura ambiente de funcionamiento: -25-70 °C - Temperatura ambiente de almacenamiento: -50-85 °C - Normas: EN/IEC 60947 - Certificaciones de producto: CCC;EAC;Marine
