# Almohadillas cortafuegos AF Bags de AF Systems. Tamaño: 120x150x30mm EI 240

- Propiedad del archivo: CONSTRUNARIO
- Formato: FIEBDC-3/2012
- Programa: Construnario Versión 3.51
- Fecha de los precios: 19/01/2023
- Divisa: EUR

**B15A_AFS** u Almohadillas cortafuegos AF Bags de AF Systems. Tamaño: 120x150x30mm EI 240
AF BAGS son almohadillas cortafuegos que garantizan una protección de tipo EI 180 para las paredes y EI 240 para los forjados atravesados por cables eléctricos colocados dentro de bandejas portacables. Cuando ocurre un incendio (temperatura >180 °C) las almohadillas cortafuegos AF BAGS comienzan su proceso de expansión. El aumento del calor modifica la estructura física de las AF BAGS que emiten simultáneamente vapor de agua y consiguen de este modo reducir la temperatura. En tales condiciones el material interno se solidifica dando lugar a una estructura altamente aislante. CARACTERÍSTICAS Las almohadillas AF BAGS tienen las siguientes características: 1. No están afectadas ni por el agua ni por la humedad ni por los roedores 2. Resisten al humo y a las bacterias, 3. Se pueden colocar en cualquier entorno 4. No contienen materiales nocivos o fibras CERTIFICACIONES ETA 16/0733 (26/10/2017)
