# Espuma de poliuretano cortafuego AF Foam RM de AF Systems

- Propiedad del archivo: CONSTRUNARIO
- Formato: FIEBDC-3/2012
- Programa: Construnario Versión 3.51
- Fecha de los precios: 19/01/2023
- Divisa: EUR

**C01A_AFS** u Espuma de poliuretano cortafuego AF Foam RM de AF Systems
AF FOAM RM es una espuma monocomponente contra incendios que garantiza una protección de tipo EI 120/EI 180 para los forjados y las juntas en los forjados. Se trata de un producto a base de un poliuretano monocomponente, puesto bajo presión en un recipiente de aerosol adecuado, que desarrolla en expansión libre entre 20 y 30 litros de espuma. Cada envase de 740 ml contiene un prepolímero especial (diisocianato de difeniletano) en combinación con una mezcla especial de hidrocarburos usados como propelentes. CARACTERÍSTICAS Densidad del producto espumado: 25-30 Kg/m3 aproximadamente Temperatura de aplicación: min 5°C Tiempo de formación: 20-25 min Resistencia a la temperatura: -40°c +90°C Absorción de la humedad: max 1% vol. Conductividad térmica: 0,029W Tipo de reacción al fuego: B1 CERTIFICACIONES IG n° 260411/3148FR Clase EI 120-180 (EN 1366-3) Forjado IG n° 294977/3412FR Clase EI 120 (EN 1366-4) Juntas en forjados IG n° 332786/3781FR IG n° 352172/3922FR
