# Sellador acrílico cortafuego AF Seal W de AF Systems. Cubo de 6kg

- Propiedad del archivo: CONSTRUNARIO
- Formato: FIEBDC-3/2012
- Programa: Construnario Versión 3.51
- Fecha de los precios: 19/01/2023
- Divisa: EUR

**F02A_AFS** kg Sellador acrílico cortafuego AF Seal W de AF Systems. Cubo de 6kg
AF SEAL W es un sellador cortafuego que no deja pasar ni el humo ni las llamas y que garantiza una protección hasta en clase EI 180 para las paredes, los forjados y las juntas de dilatación. Tiene una buena elasticidad y aguanta perfectamente el peso del soporte estructural sin dar lugar a la formación de grietas. Se puede pintar por encima del AF SEAL W. CARACTERÍSTICAS Aspecto: Pasta tixotrópica Color: Blanco Peso específico: 1,50 kg/l + - 0,10 Tiempo fuera de contacto: 1 h Endurecimiento completo: 3,5 mm / 24h Emisiones gaseosas: Dentro de los límites VOC: < 1% Alargamiento: 250% (DIN 52455) Temperatura de funcionamiento: -20° C /+65° C CERTIFICACIONES IG n° 304885/3535FR Clase EI 120/180 (EN 1366-4) Juntas paredes de hormigón celular IG n° 303373/3516FR Clase EI 180 (EN 1366-3) Forjado IG n° 298681/3466FR Clase EI 120 (EN 1366-3) Pared en cartón-yeso IG n° 294977/3412FR Clase EI 120 (EN 1366-4) Juntas en forjados IG n° 260411/3148FR Clase EI 180 (EN 1366-3) Forjado IG n° 250412/3095FR Clase EI 120 (EN 1366-3) Pared en hormigón celular AP n° 10/101765-2074 Clase EI 120 (EN 1366-1) Pared en concreto AP n° 11/2839-992 Clase EI 120 (EN 1366-1) Forjado IG n° 317628/3663FR Clase EI 180 (EN 1366-3) Forjado IG n° 325676/3724FR Clase EI 120 (EN 1366-3) Pared en cartón-yeso IG n° 318249/3678FR Clase EI (EN 1366-3) Pared en cartón-yeso IG n° 317867/3665FR Clase EI 180 (EN 1366-3) Pared en concreto
