# Banda intumescente para las tuberías corrugadas que contienen cables, referencia AF Sleeve B3 de AF Systems

- Propiedad del archivo: CONSTRUNARIO
- Formato: FIEBDC-3/2012
- Programa: Construnario Versión 3.51
- Fecha de los precios: 19/01/2023
- Divisa: EUR

**H03A_AFS** m Banda intumescente para las tuberías corrugadas que contienen cables, referencia AF Sleeve B3 de AF Systems
AF SLEEVE B es una banda intumescente que garantiza una protección hasta en clase EI 180 para las paredes y forjados atravesados por tuberías metálicas con aislamiento (en poliestireno o poliuretano tipo Armaflex®). AF SLEEVE B está constituida por un material termoexpansivo que, bajo la acción del calor, sella el hueco provocado por la combustión de la capa aislante. Una vez expandida, AF SLEEVE B, bloquea el humo y las llamas. CARACTERÍSTICAS Expansión libre: >20:1 Temperatura de activación: 180 °C Presión generada: 10 Bar Espesor: 4 mm Altura: 50 mm Largo: rollos de 10 m CERTIFICACIONES IG n° 303373/3516FR Clase EI 180 (EN 1366-3) Forjado IG n° 298681/3466FR Clase EI 120 (EN 1366-3) Pared en cartón-yeso IG n° 317628/3663FR Clase EI 180 (EN 1366-3) Forjado IG n° 317867/3665FR Clase EI 180 (EN 1366-3) Pared en hormigón celular IG n° 318249/3678FR Clase EI 120 (EN 1366-3) Pared en cartón-yeso
